# Impulsor 0,5 -1,0 mm² - de Rittal

- Propiedad del archivo: CONSTRUNARIO
- Formato: FIEBDC-3/2012
- Programa: Construnario Versión 3.51
- Fecha de los precios: 19/03/2019
- Divisa: EUR

**RAS4050467** u Impulsor 0,5 -1,0 mm² - de Rittal
Impulsor 0,5 -1,0 mm² Código EAN: 4028177804920 Código eCl@ss 5.1: 36659290 Código eCl@ss 6.0: 36659290 Código eCl@ss 7.0: 36659290 Código eCl@ss 8.0: 36659290
