# Función de talla de rosca LC 3015 - de Rittal

- Propiedad del archivo: CONSTRUNARIO
- Formato: FIEBDC-3/2012
- Programa: Construnario Versión 3.51
- Fecha de los precios: 19/03/2019
- Divisa: EUR

**RAS4050318** u Función de talla de rosca LC 3015 - de Rittal
Función de talla de rosca LC 3015 Código EAN: 4028177806658
