# Teclado extraíble alemán - de Rittal

- Propiedad del archivo: CONSTRUNARIO
- Formato: FIEBDC-3/2012
- Programa: Construnario Versión 3.51
- Fecha de los precios: 18/03/2019
- Divisa: EUR

**SZ6002130** u Teclado extraíble alemán - de Rittal
Teclado extremadamente plano con teclas cursor y trackball, el asidero cumple simultáneamente la función de apoyo de las manos. Código EAN: 4028177682122 Código eCl@ss 4.1: 27188101 Código eCl@ss 5.1: 27189244 Código eCl@ss 6.0: 27189244 Código eCl@ss 7.0: 27189261 Código eCl@ss 8.0: 19130490 Código ETIM 3.0: EC000318 Código ETIM 4.0: EC001692 Código ETIM 5.0: EC001692 Código ETIM 6.0: EC001692
