# Soporte para cinta velcro RAL9005 - de Rittal

- Propiedad del archivo: CONSTRUNARIO
- Formato: FIEBDC-3/2012
- Programa: Construnario Versión 3.51
- Fecha de los precios: 18/03/2019
- Divisa: EUR

**LZ5502155** u Soporte para cinta velcro RAL9005 - de Rittal
Para la fijación rápida y sencilla de cables. Código EAN: 4028177681217 Código eCl@ss 4.1: 27188101 Código eCl@ss 5.1: 27189223 Código eCl@ss 6.0: 27189223 Código eCl@ss 7.0: 27140702 Código eCl@ss 8.0: 27189234 Código ETIM 3.0: EC000322 Código ETIM 4.0: EC002625 Código ETIM 5.0: EC002604 Código ETIM 6.0: EC002625
