# Adaptador de aparellaje 1000A, 690V. - de Rittal

- Propiedad del archivo: CONSTRUNARIO
- Formato: FIEBDC-3/2012
- Programa: Construnario Versión 3.51
- Fecha de los precios: 05/03/2019
- Divisa: EUR

**SV9677700** u Adaptador de aparellaje 1000A, 690V. - de Rittal
Para disyuntores de los fabricantes ABB, Eaton, Schneider Electric y Siemens. Para sistemas de barras con 185 mm de distancia entre centros. Código EAN: 4028177707092 Código eCl@ss 4.1: 27188101 Código eCl@ss 5.1: 27370302 Código eCl@ss 6.0: 27370302 Código eCl@ss 7.0: 27370304 Código eCl@ss 8.0: 27370304 Código ETIM 3.0: EC001166 Código ETIM 4.0: EC001531 Código ETIM 5.0: EC001531 Código ETIM 6.0: EC001531
