# Cubierta protección para regletas NH - de Rittal

- Propiedad del archivo: CONSTRUNARIO
- Formato: FIEBDC-3/2012
- Programa: Construnario Versión 3.51
- Fecha de los precios: 05/03/2019
- Divisa: EUR

**SV9677407** u Cubierta protección para regletas NH - de Rittal
Para crear una superficie de contacto para el uso individualizado de una cubierta de protección contra contactos frontal. Código EAN: 4028177806894 Código eCl@ss 4.1: 27188101 Código eCl@ss 5.1: 27370302 Código eCl@ss 6.0: 27370302 Código eCl@ss 7.0: 27142414 Código eCl@ss 8.0: 27142414 Código ETIM 3.0: EC001166 Código ETIM 4.0: EC000775 Código ETIM 5.0: EC002270 Código ETIM 6.0: EC000775
