# Kit de conexión P/9677700/705 - de Rittal

- Propiedad del archivo: CONSTRUNARIO
- Formato: FIEBDC-3/2012
- Programa: Construnario Versión 3.51
- Fecha de los precios: 05/03/2019
- Divisa: EUR

**SV9677730** u Kit de conexión P/9677700/705 - de Rittal
Juego de conexión convencional preconfeccionado para disyuntores (MCCB). Para la conexión eléctrica entre interruptor y adaptador de aparellaje (tripolar). Código EAN: 4028177707054 Código eCl@ss 4.1: 27188101 Código eCl@ss 5.1: 27370302 Código eCl@ss 6.0: 27370302 Código eCl@ss 7.0: 27400613 Código eCl@ss 8.0: 27400613 Código ETIM 3.0: EC001166 Código ETIM 4.0: EC001900 Código ETIM 5.0: EC001900 Código ETIM 6.0: EC001900
