# Display LCD para monitorización - de Rittal

- Propiedad del archivo: CONSTRUNARIO
- Formato: FIEBDC-3/2012
- Programa: Construnario Versión 3.51
- Fecha de los precios: 05/03/2019
- Divisa: EUR

**SV9343410** u Display LCD para monitorización - de Rittal
Configuración intuitiva de valores de alarma y valores límite. Indicación de más de 50 parámetros de medición Código EAN: 4028177802308 Código eCl@ss 4.1: 27142314 Código eCl@ss 5.1: 27143131 Código eCl@ss 6.0: 27143131 Código eCl@ss 7.0: 27143131 Código eCl@ss 8.0: 27143131 Código ETIM 3.0: EC001103 Código ETIM 4.0: EC001103 Código ETIM 5.0: EC001103 Código ETIM 6.0: EC001103
