# Módulo lateral 150x400mm, 6P. - de Rittal

- Propiedad del archivo: CONSTRUNARIO
- Formato: FIEBDC-3/2012
- Programa: Construnario Versión 3.51
- Fecha de los precios: 05/03/2019
- Divisa: EUR

**SV9673045** u Módulo lateral 150x400mm, 6P. - de Rittal
Pared de separación lateral para áreas de función, para colgar en la retícula TS. Código EAN: 4028177704794 Código eCl@ss 4.1: 27188101 Código eCl@ss 5.1: 27370302 Código eCl@ss 6.0: 27370302 Código eCl@ss 7.0: 27400613 Código eCl@ss 8.0: 27400613 Código ETIM 3.0: EC001166 Código ETIM 4.0: EC001900 Código ETIM 5.0: EC001900 Código ETIM 6.0: EC002525
