# Módulo de medida 150A, 400V - de Rittal

- Propiedad del archivo: CONSTRUNARIO
- Formato: FIEBDC-3/2012
- Programa: Construnario Versión 3.51
- Fecha de los precios: 05/03/2019
- Divisa: EUR

**SV9343070** u Módulo de medida 150A, 400V - de Rittal
Todo integrado de forma compacta en un módulo: registro de datos de medición, electrónica de evaluación, módulo de comunicación y de alimentación Código EAN: 4028177802254 Código eCl@ss 4.1: 27142314 Código eCl@ss 5.1: 27143131 Código eCl@ss 6.0: 27143131 Código eCl@ss 7.0: 27143131 Código eCl@ss 8.0: 27143131 Código ETIM 3.0: EC001103 Código ETIM 4.0: EC001103 Código ETIM 5.0: EC001103 Código ETIM 6.0: EC001103
