# Iluminación universal sin enchufe - de Rittal

- Propiedad del archivo: CONSTRUNARIO
- Formato: FIEBDC-3/2012
- Programa: Construnario Versión 3.51
- Fecha de los precios: 19/03/2019
- Divisa: EUR

**SZ4155010** u Iluminación universal sin enchufe - de Rittal
Iluminación de armarios con caja plástica aislada, indicador de movimiento y tensión de alimentación 110 - 240 V c.a. 50/60 Hz. Código EAN: 4028177679825 Código eCl@ss 4.1: 27188101 Código eCl@ss 5.1: 27189241 Código eCl@ss 6.0: 27189241 Código eCl@ss 7.0: 27189241 Código eCl@ss 8.0: 27189241 Código ETIM 3.0: EC000321 Código ETIM 4.0: EC000321 Código ETIM 5.0: EC000321 Código ETIM 6.0: EC000321
