# Bastidor de distribución TE 8000 rack c/laterales600x600x600 - de Rittal

- Propiedad del archivo: CONSTRUNARIO
- Formato: FIEBDC-3/2012
- Programa: Construnario Versión 3.51
- Fecha de los precios: 05/03/2019
- Divisa: EUR

**TE7888390** u Bastidor de distribución TE 8000 rack c/laterales600x600x600 - de Rittal
Para un óptimo acceso desde todos los lados para montaje e instalación. Código EAN: 4028177801387 Código eCl@ss 4.1: 27180601 Código eCl@ss 5.1: 27180201 Código eCl@ss 6.0: 27180201 Código eCl@ss 7.0: 27180207 Código eCl@ss 8.0: 27180207 Código ETIM 3.0: EC000058 Código ETIM 4.0: EC002499 Código ETIM 5.0: EC002499 Código ETIM 6.0: EC002499
