# TS Bastidor 19" trasero 600x2200 RAL9005 - de Rittal

- Propiedad del archivo: CONSTRUNARIO
- Formato: FIEBDC-3/2012
- Programa: Construnario Versión 3.51
- Fecha de los precios: 18/03/2019
- Divisa: EUR

**LZ5501285** u TS Bastidor 19" trasero 600x2200 RAL9005 - de Rittal
Para el equipamiento del nivel delantero y posterior de 482,6 mm (19?), el marco de montaje soldado de 482,6 mm (19?) permite una fijación completamente variable en profundidad. Código EAN: 4028177716506 Código eCl@ss 4.1: 27188101 Código eCl@ss 5.1: 27182504 Código eCl@ss 6.0: 27182504 Código eCl@ss 7.0: 27180907 Código eCl@ss 8.0: 27189261 Código ETIM 3.0: EC000325 Código ETIM 4.0: EC002620 Código ETIM 5.0: EC002620 Código ETIM 6.0: EC002620
