# Techo TS 1200X400 RAL7035 - de Rittal

- Propiedad del archivo: CONSTRUNARIO
- Formato: FIEBDC-3/2012
- Programa: Construnario Versión 3.51
- Fecha de los precios: 05/03/2019
- Divisa: EUR

**TS5050108** u Techo TS 1200X400 RAL7035 - de Rittal
Techo TS 1200X400 RAL7035 Código EAN: 4028177649989 Código eCl@ss 4.1: 27188101 Código eCl@ss 5.1: 27182401 Código eCl@ss 6.0: 27182401 Código eCl@ss 7.0: 27182405 Código eCl@ss 8.0: 27182405 Código ETIM 3.0: EC000744 Código ETIM 4.0: EC000744 Código ETIM 5.0: EC000744 Código ETIM 6.0: EC000744
