# Raíl para EMC W=1000MM - de Rittal

- Propiedad del archivo: CONSTRUNARIO
- Formato: FIEBDC-3/2012
- Programa: Construnario Versión 3.51
- Fecha de los precios: 12/07/2018
- Divisa: EUR

**SZ2388050** u Raíl para EMC W=1000MM - de Rittal
Raíl para EMC W=1000MM Código EAN: 4028177698932 Código eCl@ss 4.1: 27188101 Código eCl@ss 5.1: 27189214 Código eCl@ss 6.0: 27189214 Código eCl@ss 7.0: 27189214 Código eCl@ss 8.0: 27189234 Código ETIM 3.0: EC000329 Código ETIM 4.0: EC002625 Código ETIM 5.0: EC002623 Código ETIM 6.0: EC002625
