# Juego cierre puerta adyacente 2200 - de Rittal

- Propiedad del archivo: CONSTRUNARIO
- Formato: FIEBDC-3/2012
- Programa: Construnario Versión 3.51
- Fecha de los precios: 05/03/2019
- Divisa: EUR

**TS5050148** u Juego cierre puerta adyacente 2200 - de Rittal
Juego cierre puerta adyacente 2200 Código EAN: 4028177650381 Código eCl@ss 4.1: 27188101 Código eCl@ss 5.1: 27189220 Código eCl@ss 6.0: 27189220 Código eCl@ss 7.0: 27189266 Código eCl@ss 8.0: 27409217 Código ETIM 3.0: EC000327 Código ETIM 4.0: EC000327 Código ETIM 5.0: EC000327 Código ETIM 6.0: EC000327
