# Pelacables automático S22, 0,05-6mm² - de Rittal

- Propiedad del archivo: CONSTRUNARIO
- Formato: FIEBDC-3/2012
- Programa: Construnario Versión 3.51
- Fecha de los precios: 12/07/2018
- Divisa: EUR

**RAS4050451** u Pelacables automático S22, 0,05-6mm² - de Rittal
Pelacables automático S22, 0,05-6mm² Código EAN: 4028177804852 Código eCl@ss 5.1: 36629090 Código eCl@ss 6.0: 36629090 Código eCl@ss 7.0: 36629090 Código eCl@ss 8.0: 36629090
