# Perfil-Z Perforex BC 1001 HS - de Rittal

- Propiedad del archivo: CONSTRUNARIO
- Formato: FIEBDC-3/2012
- Programa: Construnario Versión 3.51
- Fecha de los precios: 19/03/2019
- Divisa: EUR

**RAS4050855** u Perfil-Z Perforex BC 1001 HS - de Rittal
Perfil-Z Perforex BC 1001 HS Código EAN: 4028177704503 Código eCl@ss 5.1: 36609190 Código eCl@ss 6.0: 36609190 Código eCl@ss 7.0: 36609190 Código eCl@ss 8.0: 36609190
