# Paquete Performance BC 1001 - de Rittal

- Propiedad del archivo: CONSTRUNARIO
- Formato: FIEBDC-3/2012
- Programa: Construnario Versión 3.51
- Fecha de los precios: 19/03/2019
- Divisa: EUR

**RAS4050041** u Paquete Performance BC 1001 - de Rittal
Para un óptimo mecanizado de las piezas en el centro de mecanizado Perforex. Código EAN: 4028177806634
