# Paquete Performance BC 1008 - de Rittal

- Propiedad del archivo: CONSTRUNARIO
- Formato: FIEBDC-3/2012
- Programa: Construnario Versión 3.51
- Fecha de los precios: 19/03/2019
- Divisa: EUR

**RAS4050044** u Paquete Performance BC 1008 - de Rittal
Para un óptimo mecanizado de las piezas en el centro de mecanizado Perforex. Código EAN: 4028177803664 Código eCl@ss 5.1: 36609290 Código eCl@ss 6.0: 36609290 Código eCl@ss 7.0: 36609290 Código eCl@ss 8.0: 36609290
