# Montadora automática de regletas de bornes Athex TC 80 CS - de Rittal

- Propiedad del archivo: CONSTRUNARIO
- Formato: FIEBDC-3/2012
- Programa: Construnario Versión 3.51
- Fecha de los precios: 12/07/2018
- Divisa: EUR

**RAS4050505** u Montadora automática de regletas de bornes Athex TC 80 CS - de Rittal
Montadora automática de regletas de bornes Athex TC 80 CS Código EAN: 4028177803947 Código eCl@ss 5.1: 36600804 Código eCl@ss 6.0: 36600804 Código eCl@ss 7.0: 36600804 Código eCl@ss 8.0: 36600804
