# Mecanizado de aluminio y plástico - de Rittal

- Propiedad del archivo: CONSTRUNARIO
- Formato: FIEBDC-3/2012
- Programa: Construnario Versión 3.51
- Fecha de los precios: 19/03/2019
- Divisa: EUR

**RAS4050051** u Mecanizado de aluminio y plástico - de Rittal
Mecanizado de aluminio y plástico Código EAN: 4028177804265 Código eCl@ss 5.1: 36609211 Código eCl@ss 6.0: 36609211 Código eCl@ss 7.0: 36609211 Código eCl@ss 8.0: 36609211
