# Punta industrial para destornillador eléctrico, Tx - de Rittal

- Propiedad del archivo: CONSTRUNARIO
- Formato: FIEBDC-3/2012
- Programa: Construnario Versión 3.51
- Fecha de los precios: 12/07/2018
- Divisa: EUR

**RAS4053042** u Punta industrial para destornillador eléctrico, Tx - de Rittal
Punta industrial para destornillador eléctrico, Tx Código EAN: 4028177807471 Código eCl@ss 5.1: 21040402 Código eCl@ss 6.0: 21040402 Código eCl@ss 7.0: 21044204 Código eCl@ss 8.0: 21044204 Código ETIM 3.0: EC002116 Código ETIM 4.0: EC002116 Código ETIM 5.0: EC002116 Código ETIM 6.0: EC002116
