# Pinza elástica, 10-9mm - de Rittal

- Propiedad del archivo: CONSTRUNARIO
- Formato: FIEBDC-3/2012
- Programa: Construnario Versión 3.51
- Fecha de los precios: 19/03/2019
- Divisa: EUR

**RAS4050829** u Pinza elástica, 10-9mm - de Rittal
Pinza elástica, 10-9mm Código EAN: 4028177704244 Código eCl@ss 5.1: 36609207 Código eCl@ss 6.0: 36609207 Código eCl@ss 7.0: 36609207 Código eCl@ss 8.0: 36609207
