# Punteras sueltas 0,5 mm², 8mm - de Rittal

- Propiedad del archivo: CONSTRUNARIO
- Formato: FIEBDC-3/2012
- Programa: Construnario Versión 3.51
- Fecha de los precios: 12/07/2018
- Divisa: EUR

**RAS4050730** u Punteras sueltas 0,5 mm², 8mm - de Rittal
Punteras sueltas 0,5 mm², 8mm Código EAN: 4028177804982 Código eCl@ss 5.1: 36659290 Código eCl@ss 6.0: 36659290 Código eCl@ss 7.0: 36659290 Código eCl@ss 8.0: 36659290 Código ETIM 3.0: EC000005 Código ETIM 4.0: EC000005 Código ETIM 5.0: EC000005 Código ETIM 6.0: EC000005
