# Caja de mando con asas laterales - de Rittal

- Propiedad del archivo: CONSTRUNARIO
- Formato: FIEBDC-3/2012
- Programa: Construnario Versión 3.51
- Fecha de los precios: 05/03/2019
- Divisa: EUR

**CP6315600** u Caja de mando con asas laterales - de Rittal
Caja de mando con asas laterales Código EAN: 4028177698314 Código eCl@ss 4.1: 27180101 Código eCl@ss 5.1: 27180505 Código eCl@ss 6.0: 27180505 Código eCl@ss 7.0: 27180505 Código eCl@ss 8.0: 27180505 Código ETIM 3.0: EC000058 Código ETIM 4.0: EC002504 Código ETIM 5.0: EC002504 Código ETIM 6.0: EC002504
