# Chapas conducción aire 600x2000 RAL9005 - de Rittal

- Propiedad del archivo: CONSTRUNARIO
- Formato: FIEBDC-3/2012
- Programa: Construnario Versión 3.51
- Fecha de los precios: 18/03/2019
- Divisa: EUR

**LZ5501805** u Chapas conducción aire 600x2000 RAL9005 - de Rittal
Chapas conducción aire 600x2000 RAL9005 Código EAN: 4028177679177 Código eCl@ss 4.1: 27188101 Código eCl@ss 5.1: 27182501 Código eCl@ss 6.0: 27182501 Código eCl@ss 7.0: 27182590 Código eCl@ss 8.0: 27189272 Código ETIM 3.0: EC000325 Código ETIM 4.0: EC000331 Código ETIM 5.0: EC000331 Código ETIM 6.0: EC000331
