# Bandeja para aparatos extraíble 25kg - de Rittal

- Propiedad del archivo: CONSTRUNARIO
- Formato: FIEBDC-3/2012
- Programa: Construnario Versión 3.51
- Fecha de los precios: 07/03/2019
- Divisa: EUR

**LZ5501635** u Bandeja para aparatos extraíble 25kg - de Rittal
Bandeja para aparatos extraíble 25kg Código EAN: 4028177679078
