# Bandeja para aparatos 100kg prof. 600-90 - de Rittal

- Propiedad del archivo: CONSTRUNARIO
- Formato: FIEBDC-3/2012
- Programa: Construnario Versión 3.51
- Fecha de los precios: 07/03/2019
- Divisa: EUR

**LZ5501705** u Bandeja para aparatos 100kg prof. 600-90 - de Rittal
Bandeja para aparatos 100kg prof. 600-90 Código EAN: 4028177679146 Código eCl@ss 4.1: 27188101 Código eCl@ss 5.1: 27189218 Código eCl@ss 6.0: 27189218 Código eCl@ss 7.0: 27189261 Código eCl@ss 8.0: 27189261 Código ETIM 3.0: EC000315 Código ETIM 4.0: EC002620 Código ETIM 5.0: EC002620 Código ETIM 6.0: EC002620
