# Tornillo tensor hidráulico - de Rittal

- Propiedad del archivo: CONSTRUNARIO
- Formato: FIEBDC-3/2012
- Programa: Construnario Versión 3.51
- Fecha de los precios: 12/07/2018
- Divisa: EUR

**RAS4055663** u Tornillo tensor hidráulico - de Rittal
Tornillo tensor hidráulico Código EAN: 4028177808980 Código eCl@ss 5.1: 36620302 Código eCl@ss 6.0: 36620302 Código eCl@ss 7.0: 21049046 Código eCl@ss 8.0: 21049046 Código ETIM 3.0: EC001085 Código ETIM 4.0: EC001085 Código ETIM 5.0: EC001085 Código ETIM 6.0: EC001085
