# Tope izquierdo para BC 1008 - de Rittal

- Propiedad del archivo: CONSTRUNARIO
- Formato: FIEBDC-3/2012
- Programa: Construnario Versión 3.51
- Fecha de los precios: 19/03/2019
- Divisa: EUR

**RAS4050884** u Tope izquierdo para BC 1008 - de Rittal
Tope izquierdo para BC 1008 Código EAN: 4028177805255 Código eCl@ss 5.1: 36609190 Código eCl@ss 6.0: 36609190 Código eCl@ss 7.0: 36609190 Código eCl@ss 8.0: 36609190
