# Tijeras de electricista - de Rittal

- Propiedad del archivo: CONSTRUNARIO
- Formato: FIEBDC-3/2012
- Programa: Construnario Versión 3.51
- Fecha de los precios: 12/07/2018
- Divisa: EUR

**RAS4054700** u Tijeras de electricista - de Rittal
Tijeras de electricista Código EAN: 4028177807846 Código eCl@ss 5.1: 36620100 Código eCl@ss 6.0: 36620100 Código eCl@ss 7.0: 21044719 Código eCl@ss 8.0: 21044719 Código ETIM 3.0: EC000165 Código ETIM 4.0: EC000165 Código ETIM 5.0: EC000165 Código ETIM 6.0: EC000165
