# Tenaza crimpadora 0,5 - 6 mm², crimp. indent - de Rittal

- Propiedad del archivo: CONSTRUNARIO
- Formato: FIEBDC-3/2012
- Programa: Construnario Versión 3.51
- Fecha de los precios: 12/07/2018
- Divisa: EUR

**RAS4054021** u Tenaza crimpadora 0,5 - 6 mm², crimp. indent - de Rittal
Tenaza crimpadora 0,5 - 6 mm², crimp. indent Código EAN: 4028177807631 Código eCl@ss 5.1: 21040301 Código eCl@ss 6.0: 21040301 Código eCl@ss 7.0: 21043811 Código eCl@ss 8.0: 21043811 Código ETIM 3.0: EC000168 Código ETIM 4.0: EC000168 Código ETIM 5.0: EC000168 Código ETIM 6.0: EC000168
