# RiDiag II - Software de diagnóstico - de Rittal

- Propiedad del archivo: CONSTRUNARIO
- Formato: FIEBDC-3/2012
- Programa: Construnario Versión 3.51
- Fecha de los precios: 06/03/2019
- Divisa: EUR

**SK3159100** u RiDiag II - Software de diagnóstico - de Rittal
RITTAL RiDiag II Para el diagnóstico, el mantenimiento y el registro de datos a largo plazo de aparatos TopTherm con regulación Confort. RiDiag registra datos de aparatos y genera un protocolo de errores. RiDiag ofrece además la posibilidad de indicación y ajuste de parámetros de servicio del aparato. El registro de los datos de medición puede ser observado en tiempo real en un diagrama. Unidad de envase: -CD-ROM Idiomas: alemán/inglés/italiano/francés/español/portugués -Cable de conexión Código EAN: 4028177325500 Código eCl@ss 4.1: 27188101 Código eCl@ss 5.1: 27180792 Código eCl@ss 6.0: 27180792 Código eCl@ss 7.0: 27242502 Código eCl@ss 8.0: 27242502 Código ETIM 3.0: EC001435 Código ETIM 4.0: EC001416 Código ETIM 5.0: EC001416 Código ETIM 6.0: EC001416
