# ISV TS Armario distrubución RAL 7035 - 850x2000x600mm - de Rittal

- Propiedad del archivo: CONSTRUNARIO
- Formato: FIEBDC-3/2012
- Programa: Construnario Versión 3.51
- Fecha de los precios: 05/03/2019
- Divisa: EUR

**ISV9666915** u ISV TS Armario distrubución RAL 7035 - 850x2000x600mm - de Rittal
Sistemas de ensamblaje TS 8, como distribuidor de instalación, con marco, preparado para módulos de ampliación ISV. Código EAN: 4028177676794 Código eCl@ss 4.1: 27188101 Código eCl@ss 5.1: 27370302 Código eCl@ss 6.0: 27370302 Código eCl@ss 7.0: 27142409 Código eCl@ss 8.0: 27142409 Código ETIM 3.0: EC000261 Código ETIM 4.0: EC000214 Código ETIM 5.0: EC000214 Código ETIM 6.0: EC000214
