# Ventilador de techo, 1000 m³/h - de Rittal

- Propiedad del archivo: CONSTRUNARIO
- Formato: FIEBDC-3/2012
- Programa: Construnario Versión 3.51
- Fecha de los precios: 05/03/2019
- Divisa: EUR

**SK3140500** u Ventilador de techo, 1000 m³/h - de Rittal
La nueva generación de ventiladores de techo es un sistema para todos los tamaños: únicamente se precisa una escotadura de montaje para todas las clases de potencia, ofrecen una alta eficiencia gracias a su conducción de aire con escasas pérdidas de presión y una innovadora fijación con borne permite alcanzar el elevado grado de protección IP55. Código EAN: 4028177709126 Código eCl@ss 4.1: 27188101 Código eCl@ss 5.1: 27180707 Código eCl@ss 6.0: 27180707 Código eCl@ss 7.0: 27180716 Código eCl@ss 8.0: 27180716 Código ETIM 3.0: EC000320 Código ETIM 4.0: EC000320 Código ETIM 5.0: EC000320 Código ETIM 6.0: EC000320
