# Ventilador de techo, 115V 50/60HZ - de Rittal

- Propiedad del archivo: CONSTRUNARIO
- Formato: FIEBDC-3/2012
- Programa: Construnario Versión 3.51
- Fecha de los precios: 05/03/2019
- Divisa: EUR

**DK3164115** u Ventilador de techo, 115V 50/60HZ - de Rittal
Este concepto de ventilación para el techo ofrece ventajas en cuanto a potencia, montaje y costes al utilizar sistemas de ventilación integrados. Este ventilador puede solicitarse con o sin chapa de techo. En la ejecución con chapa de techo el ventilador se encuentra premontado. Una de las características destacadas es el elevado caudal de aire en proporción con la escasa generación de ruido. Esta característica lo convierte en adecuado para entornos de oficinas. Código EAN: 4028177309500 Código eCl@ss 4.1: 27188101 Código eCl@ss 5.1: 27180707 Código eCl@ss 6.0: 27180707 Código eCl@ss 7.0: 27180716 Código eCl@ss 8.0: 27180716 Código ETIM 3.0: EC000320 Código ETIM 4.0: EC000320 Código ETIM 5.0: EC000320 Código ETIM 6.0: EC000320
