# Refrigeradores BLUE E +, montaje mural 4000 W. - de Rittal

- Propiedad del archivo: CONSTRUNARIO
- Formato: FIEBDC-3/2012
- Programa: Construnario Versión 3.51
- Fecha de los precios: 05/03/2019
- Divisa: EUR

**SK3188940** u Refrigeradores BLUE E +, montaje mural 4000 W. - de Rittal
Revolucionaria eficiencia energética gracias a la tecnología híbrida. Hasta un 75% de ahorro energético gracias a componentes con regulación de velocidad y tecnología heat pipe. Capacidad multi-voltaje para una aplicación universal. Fácil manejo a través de pantalla táctil. Escotadura de montaje idéntica (montaje exterior, parcial o interior) para cuatro clases de potencia. Código EAN: 4028177709591 Código eCl@ss 4.1: 27180701 Código eCl@ss 5.1: 27180704 Código eCl@ss 6.0: 27180704 Código eCl@ss 7.0: 27180704 Código eCl@ss 8.0: 27180704 Código ETIM 3.0: EC000855 Código ETIM 4.0: EC000855 Código ETIM 5.0: EC000855 Código ETIM 6.0: EC000855
