# Transformador 400 V 50/60 Hz - de Rittal

- Propiedad del archivo: CONSTRUNARIO
- Formato: FIEBDC-3/2012
- Programa: Construnario Versión 3.51
- Fecha de los precios: 06/03/2019
- Divisa: EUR

**SK3201960** u Transformador 400 V 50/60 Hz - de Rittal
Para la alimentación de tensión de intercambiadores de calor aire/agua en ejecución de 230 V. Disponibles con 115 V o 400 V, conexión primaria. Código EAN: 4028177690226 Código eCl@ss 4.1: 27188101 Código eCl@ss 5.1: 27180792 Código eCl@ss 6.0: 27180792 Código eCl@ss 7.0: 27189269 Código eCl@ss 8.0: 27180704 Código ETIM 3.0: EC000855 Código ETIM 4.0: EC000855 Código ETIM 5.0: EC000855 Código ETIM 6.0: EC000855
