# Power Engineering - de Rittal

- Propiedad del archivo: CONSTRUNARIO
- Formato: FIEBDC-3/2012
- Programa: Construnario Versión 3.51
- Fecha de los precios: 07/03/2019
- Divisa: EUR

**SV3020500** u Power Engineering - de Rittal
Con Power Engineering planificar las instalaciones de distribución es rápido y sencillo. Software de planificación para sistemas de barras RiLine60 e instalaciones de distribución de baja tensión Ri4Power con ensayo de tipo Funciones: Elaboración del proyecto desde la consulta al pedido Configuración de sistemas de barras RiLine en el sistema de armarios TS, armarios compactos AE, CM, KS y el armario individual SE Configuración de instalaciones de baja tensión con los sistemas Ri4Power forma 1-4 e ISV Función completa y automática para la elaboración de listas de despiece, así como un programa de cálculo para la elaboración de ofertas Entrada y tratamiento de tiempos de montaje para establecer valores de tareas. Acceso a todo el programa de productos Rittal Edición de documentación de la instalación generada de forma automática con el cálculo de la intensidad y la potencia de pérdida Realización de campos especiales configurados por el cliente con tratamiento gráfico con vista CAD. Interfases de importación/exportación para datos de producto y CAD Función de exportación de las listas de pedido y despiece en formato Excel. Interfaz a Eplan Electric P8, para la exportación de datos CAD y listas de despiece Valor añadido para oficinas de ingenieros y proyección: Edición de textos para concursos detallados sobre la base de instalaciones proyectadas en Power Engineering en formato MS-Word. Edición de planos de montaje específicos de proyectos, así como definiciones de campo y de instalación Configurador integrado para la edición de dibujos y listas de piezas para realizar juegos de unión para la conexión de disyuntores (ACB) abiertos Código EAN: 4028177642928 Código eCl@ss 4.1: 27188101 Código eCl@ss 5.1: 19040102 Código eCl@ss 6.0: 19040102 Código eCl@ss 7.0: 27242501 Código eCl@ss 8.0: 27242501 Código ETIM 3.0: EC001435 Código ETIM 4.0: EC000809 Código ETIM 5.0: EC000809 Código ETIM 6.0: EC000809
