# Cubierta para regletas bajo carga para fusibles NH - de Rittal

- Propiedad del archivo: CONSTRUNARIO
- Formato: FIEBDC-3/2012
- Programa: Construnario Versión 3.51
- Fecha de los precios: 05/03/2019
- Divisa: EUR

**SV9677415** u Cubierta para regletas bajo carga para fusibles NH - de Rittal
Para aumentar la protección de contactos posterior de la regleta bajo carga para fusibles NH en la parte superior, en caso de montaje sobre el sistema de barras de 185 mm con cubierta de protección contra contactos. Código EAN: 4028177806382 Código eCl@ss 4.1: 27188101 Código eCl@ss 5.1: 27370302 Código eCl@ss 6.0: 27370302 Código eCl@ss 7.0: 27142414 Código eCl@ss 8.0: 27142116 Código ETIM 3.0: EC001166 Código ETIM 4.0: EC000775 Código ETIM 5.0: EC000775 Código ETIM 6.0: EC000775
