# Fijacion adicional 19" para ancho 600mm - de Rittal

- Propiedad del archivo: CONSTRUNARIO
- Formato: FIEBDC-3/2012
- Programa: Construnario Versión 3.51
- Fecha de los precios: 18/03/2019
- Divisa: EUR

**LZ5501225** u Fijacion adicional 19" para ancho 600mm - de Rittal
Fijación adicional para guías perfil para TS IT para compensar cargas irregulares. Código EAN: 4028177706729 Código eCl@ss 4.1: 27188101 Código eCl@ss 5.1: 27189208 Código eCl@ss 6.0: 27189208 Código eCl@ss 7.0: 27189234 Código eCl@ss 8.0: 27189234 Código ETIM 3.0: EC000721 Código ETIM 4.0: EC002625 Código ETIM 5.0: EC002625 Código ETIM 6.0: EC002625
