# Fijación CP 120 para conexión de brazo soporte Ø 130 mm - de Rittal

- Propiedad del archivo: CONSTRUNARIO
- Formato: FIEBDC-3/2012
- Programa: Construnario Versión 3.51
- Fecha de los precios: 05/03/2019
- Divisa: EUR

**CPT6212320** u Fijación CP 120 para conexión de brazo soporte Ø 130 mm - de Rittal
Para fijación fija de la caja al sistema de brazo soporte 120. Código EAN: 4028177684195 Código eCl@ss 4.1: 27188101 Código eCl@ss 5.1: 27189234 Código eCl@ss 6.0: 27189234 Código eCl@ss 7.0: 27189234 Código eCl@ss 8.0: 27189234 Código ETIM 3.0: EC000318 Código ETIM 4.0: EC002625 Código ETIM 5.0: EC002625 Código ETIM 6.0: EC002625
