# Pies de nivelación HD - de Rittal

- Propiedad del archivo: CONSTRUNARIO
- Formato: FIEBDC-3/2012
- Programa: Construnario Versión 3.51
- Fecha de los precios: 05/03/2019
- Divisa: EUR

**HD4000240** u Pies de nivelación HD - de Rittal
Pies de nivelación HD para minimizar los tiempos de limpieza gracias a las roscas completamente ocultas y estanqueizadas y para compensar irregularidades del suelo hasta un ángulo de 10° mediante placa de base flexible. Diseño según las normas EHEDG. Código EAN: 4028177707641 Código eCl@ss 4.1: 27180101 Código eCl@ss 5.1: 27189235 Código eCl@ss 6.0: 27189235 Código eCl@ss 7.0: 27189263 Código eCl@ss 8.0: 27189263 Código ETIM 3.0: EC000721 Código ETIM 4.0: EC002622 Código ETIM 5.0: EC002622 Código ETIM 6.0: EC002622
