# Juego de escobillas para TE 8000 600mm - de Rittal

- Propiedad del archivo: CONSTRUNARIO
- Formato: FIEBDC-3/2012
- Programa: Construnario Versión 3.51
- Fecha de los precios: 18/03/2019
- Divisa: EUR

**TE7888610** u Juego de escobillas para TE 8000 600mm - de Rittal
La escobilla mejora ópticamente la apariencia de las escotaduras realizadas para la entrada de cables en cualquier posición en el lateral, dorsal, puertas, chapas de suelo y techo. Código EAN: 4028177802148 Código eCl@ss 4.1: 27188101 Código eCl@ss 5.1: 27189222 Código eCl@ss 6.0: 27189222 Código eCl@ss 7.0: 27400604 Código eCl@ss 8.0: 27142421 Código ETIM 3.0: EC000322 Código ETIM 4.0: EC000211 Código ETIM 5.0: EC000211 Código ETIM 6.0: EC000211
