# Juego de montaje para interruptor de puerta TE 8000 - de Rittal

- Propiedad del archivo: CONSTRUNARIO
- Formato: FIEBDC-3/2012
- Programa: Construnario Versión 3.51
- Fecha de los precios: 07/03/2019
- Divisa: EUR

**TE7888615** u Juego de montaje para interruptor de puerta TE 8000 - de Rittal
Para la fijación de un interruptor de puerta al bastidor de techo del rack para redes TE 8000. Código EAN: 4028177805477 Código eCl@ss 4.1: 27188101 Código eCl@ss 5.1: 27189241 Código eCl@ss 6.0: 27189241 Código eCl@ss 7.0: 27119116 Código eCl@ss 8.0: 27189234 Código ETIM 3.0: EC000318 Código ETIM 4.0: EC002625 Código ETIM 5.0: EC002625 Código ETIM 6.0: EC002625
