# Sistemas de armarios para PC Acero inoxidable 600x1600x600 - de Rittal

- Propiedad del archivo: CONSTRUNARIO
- Formato: FIEBDC-3/2012
- Programa: Construnario Versión 3.51
- Fecha de los precios: 05/03/2019
- Divisa: EUR

**PCE4650100** u Sistemas de armarios para PC Acero inoxidable 600x1600x600 - de Rittal
Sistemas de armarios PC sobre la base SE de acero inoxidable 1.4301, (AISI 304). Principio de construcción idéntico al de PC de chapa de acero. Práctica puerta dorsal para facilitar el acceso para trabajos de mantenimiento. Elevada protección de acceso gracias a los laterales y el techo moldeados, así como al bloqueo interior de la puerta transparente y cajón para teclado con cierre Código EAN: 4028177682016 Código eCl@ss 4.1: 27180101 Código eCl@ss 5.1: 27180501 Código eCl@ss 6.0: 27180501 Código eCl@ss 7.0: 27180501 Código eCl@ss 8.0: 27180501 Código ETIM 3.0: EC000261 Código ETIM 4.0: EC002502 Código ETIM 5.0: EC002502 Código ETIM 6.0: EC002502
