# Marco de tubo de puerta anxal 800x2000 - de Rittal

- Propiedad del archivo: CONSTRUNARIO
- Formato: FIEBDC-3/2012
- Programa: Construnario Versión 3.51
- Fecha de los precios: 18/03/2019
- Divisa: EUR

**LZ5501210** u Marco de tubo de puerta anxal 800x2000 - de Rittal
Para TS IT puerta posterior, distribución vertical, cerrada. Código EAN: 4028177678866 Código eCl@ss 4.1: 27188101 Código eCl@ss 5.1: 27189244 Código eCl@ss 6.0: 27189244 Código eCl@ss 7.0: 27189261 Código eCl@ss 8.0: 27189261 Código ETIM 3.0: EC000318 Código ETIM 4.0: EC002620 Código ETIM 5.0: EC002622 Código ETIM 6.0: EC002620
