# PDU esclava UK managed 32A/1P CEE - de Rittal

- Propiedad del archivo: CONSTRUNARIO
- Formato: FIEBDC-3/2012
- Programa: Construnario Versión 3.51
- Fecha de los precios: 05/03/2019
- Divisa: EUR

**RNC7955942** u PDU esclava UK managed 32A/1P CEE - de Rittal
Slave PDU para conexión a las ejecuciones de PDU Master, metered, switched y managed y al CMC III. Funciones de medición y conmutación igual a PDU managed, aunque sin pantalla integrada ni interfaz de red/interfaz web. Para el funcionamiento se precisa un PDU Master o CMC III. Por cada CAN-Bus es posible conectar un máximo de 3 PDU esclavas. Código EAN: 4028177685178 Código eCl@ss 4.1: 27188101 Código eCl@ss 5.1: 27143401 Código eCl@ss 6.0: 27143401 Código eCl@ss 7.0: 27142604 Código eCl@ss 8.0: 27142604 Código ETIM 3.0: EC000330 Código ETIM 4.0: EC000330 Código ETIM 5.0: EC000330 Código ETIM 6.0: EC000330
