# Cajas de mando abertura frontal 300x300x150 - de Rittal

- Propiedad del archivo: CONSTRUNARIO
- Formato: FIEBDC-3/2012
- Programa: Construnario Versión 3.51
- Fecha de los precios: 05/03/2019
- Divisa: EUR

**CPEG6535010** u Cajas de mando abertura frontal 300x300x150 - de Rittal
RITTAL Cajas de mando abertura frontal 300x300x150 Material: -Armario y puerta: acero inoxidable 1.4301 (AISI 304) -Asas: plástico apto para industria alimentaria Superficie: Pulimentado de 1,5 mm, grano 240 Color: Asas: semejante a RAL 5002 Grado de protección: IP 66 según EN 60 529 Unidad de envase: -Caja cerrada en todo el contorno -Escotadura y refuerzo para sistema de brazo soporte -Cierre con placa guía -Puerta con marco de estanqueidad y asas laterales -Posibilidad de modificación de la conexión del brazo soporte y del sentido de abertura de la puerta mediante giro de la caja Aprobaciones: -UL -cUL Código EAN: 4028177220362 Código eCl@ss 4.1: 27180101 Código eCl@ss 5.1: 27180505 Código eCl@ss 6.0: 27180505 Código eCl@ss 7.0: 27180505 Código eCl@ss 8.0: 27180505 Código ETIM 3.0: EC000058 Código ETIM 4.0: EC002504 Código ETIM 5.0: EC002504 Código ETIM 6.0: EC002504
